# Detector autónomo de gas con alarma acústica, referencia DAGB de Cofem

- Propiedad del archivo: CONSTRUNARIO
- Formato: FIEBDC-3/2012
- Programa: Construnario Versión 3.51
- Fecha de los precios: 08/03/2024
- Divisa: EUR

**DAGB** u Detector autónomo de gas con alarma acústica, referencia DAGB de Cofem
Precio: 41.41
Detector autónomo de gas con alarma acústica, capaz de activar una llave de cierre de gas para evitar el peligro.
