# Detector autónomo de gas con alarma acústica Keeper, referencia DAGR110 de Cofem. A 110 vcc. Con relé

- Propiedad del archivo: CONSTRUNARIO
- Formato: FIEBDC-3/2012
- Programa: Construnario Versión 3.51
- Fecha de los precios: 07/05/2024
- Divisa: EUR

**DAGR110** u Detector autónomo de gas con alarma acústica Keeper, referencia DAGR110 de Cofem. A 110 vcc. Con relé
Precio: 95.92
Gama de detectores de gases para uso doméstico, autónomo, con posibilidad de conexión a la red eléctrica (220-230V) ó 12V DC, con indicador de funcionamiento, que emite una señal óptica y acústica en caso de alarma. -Keeper CO: fabricado en plástico ABS negro para detectar monóxido de carbono. El CO (monóxido de carbono) es un gas altamente tóxico producido básicamente por cualquier tipo de combustión deficiente, además de por los motores de combustión interna. El Keeper CO se hace especialmente indicado para la detección de CO en lugares tales como garajes, cuartos de calderas, cocinas, habitáculos con estufas de gas o calentadores, etc. -Keeper GAS: fabricado en plástico ABS gris para detectar gas ciudad, gas natural propano y butano. Los escapes de gas o el apagado de llama en salas de calderas, cocinas, habitáculos con estufas de gas o calentadores, etc, pueden producir una alta concentración de gases combustibles en recintos cerrados, con el peligro de explosión que ello conlleva. El Keeper GAS está especialmente indicado para la detección de gases combustibles habituales en lugares como los anteriormente mencionados. Características: · Detectores de uso doméstico alimentados por red eléctrica (220-230V) ó 12V DC. · Indicador de funcionamiento (led verde), señal óptica (led rojo) y acústica de alarma. · Incorpora sensor térmico que se activa al llegar a una temperatura de 84ºC. · Opción de detector con relé permite la conexión con una unidad repetidora (alarma a distancia), con un sistema de control de corte de suministro de gas, o una central de alarma. · Especialmente indicados para garajes (solo Keeper CO), cuartos de calderas, cocinas, habitáculos con estufas de gas o calentadores, etc. · Diseñadas según normativa europea EN 50194. · Medidas: 140,5 x 73 x 48 mm.
