# Detector de aspiración de 4 tubos, referencia DAS4T de Cofem

- Propiedad del archivo: CONSTRUNARIO
- Formato: FIEBDC-3/2012
- Programa: Construnario Versión 3.51
- Fecha de los precios: 08/03/2024
- Divisa: EUR

| Código | Ud | Descripción | Precio |
|---|---|---|---|
| DAS4T | u | Detector de aspiración de 4 tubos, referencia DAS4T de Cofem | 8498.85 |
