# Detector de flujo ĝ150, referencia DF150 de Cofem

- Propiedad del archivo: CONSTRUNARIO
- Formato: FIEBDC-3/2012
- Programa: Construnario Versión 3.51
- Fecha de los precios: 08/03/2024
- Divisa: EUR

| Código | Ud | Descripción | Precio |
|---|---|---|---|
| DF150 | u | Detector de flujo ĝ150, referencia DF150 de Cofem | 259.04 |
