# Barrera motorizada hasta 100m, referencia DLR100M de Cofem

- Propiedad del archivo: CONSTRUNARIO
- Formato: FIEBDC-3/2012
- Programa: Construnario Versión 3.51
- Fecha de los precios: 08/03/2024
- Divisa: EUR

**DLR100M** u Barrera motorizada hasta 100m, referencia DLR100M de Cofem
Precio: 2117.45
Barrera óptica por infrarrojos motorizada, compuesta por unidad de control, cabeza (capacidad hasta 2 por unidad de control) y un espejo catadióptrico, con un alcance de 100m.
