# Detector lineal reflexivo convencional 8-100m, referencia DLRC de Cofem

- Propiedad del archivo: CONSTRUNARIO
- Formato: FIEBDC-3/2012
- Programa: Construnario Versión 3.51
- Fecha de los precios: 08/03/2024
- Divisa: EUR

**DLRC** u Detector lineal reflexivo convencional 8-100m, referencia DLRC de Cofem
Precio: 477.53
Barreras ópticas de humo para sistema de detección de incendios consistente en un sistema de emisión / recepción de un haz óptico de infrarrojos. DLRC: Barrera lineal convencional de 8 a 100 m de separación máxima. Alimentación desde central de incendios o fuente externa. Salida de alarma y avería conectada a zona. La instalación de estos detectores es ideal para locales de grandes dimensiones o para locales con techos muy altos.
