# Detector lineal reflexivo motorizado alcance hasta 120m, referencia DLRONE120 de Cofem

- Propiedad del archivo: CONSTRUNARIO
- Formato: FIEBDC-3/2012
- Programa: Construnario Versión 3.51
- Fecha de los precios: 08/03/2024
- Divisa: EUR

**DLRONE120** u Detector lineal reflexivo motorizado alcance hasta 120m, referencia DLRONE120 de Cofem
Precio: 1636.24
Barreras ópticas de humo para sistema de detección de incendios, consistente en un sistema de emisión / recepción de un haz óptico de infrarrojos de una longitud entre 10 y 100 m. Barreras ópticas de humo para sistema de detección de incendios consistente en un sistema de emisión / recepción de un haz óptico de infrarrojos. La instalación de estos detectores es ideal para locales de grandes dimensiones o para locales con techos muy altos.
