# Detector lineal reflexivo motorizado alcance 5 a 50m, referencia DLRONE50 de Cofem

- Propiedad del archivo: CONSTRUNARIO
- Formato: FIEBDC-3/2012
- Programa: Construnario Versión 3.51
- Fecha de los precios: 08/03/2024
- Divisa: EUR

**DLRONE50** u Detector lineal reflexivo motorizado alcance 5 a 50m, referencia DLRONE50 de Cofem
Precio: 144.90
Barreras ópticas de humo para sistema de detección de incendios, consistente en un sistema de emisión / recepción de un haz óptico de infrarrojos de una longitud entre 10 y 100 m. Barreras ópticas de humo para sistema de detección de incendios consistente en un sistema de emisión / recepción de un haz óptico de infrarrojos. La instalación de estos detectores es ideal para locales de grandes dimensiones o para locales con techos muy altos. Existen varios modelos. DLRONE50 y DLRONE120: Barrera con autoalineación, cancelación de luz ambiental, seguimiento de los movimientos del edificio y modelo de 50 y 120 m de separación máxima.
