# Equipo de alarma y control de 6" UL FM, referecia EAC 6H de Cofem

- Propiedad del archivo: CONSTRUNARIO
- Formato: FIEBDC-3/2012
- Programa: Construnario Versión 3.51
- Fecha de los precios: 08/03/2024
- Divisa: EUR

| Código | Ud | Descripción | Precio |
|---|---|---|---|
| EAC 6H | u | Equipo de alarma y control de 6" UL FM, referecia EAC 6H de Cofem | 2507.71 |
