# Módulo de fallo a tierra, referencia EFM de Cofem

- Propiedad del archivo: CONSTRUNARIO
- Formato: FIEBDC-3/2012
- Programa: Construnario Versión 3.51
- Fecha de los precios: 08/03/2024
- Divisa: EUR

**EFM** u Módulo de fallo a tierra, referencia EFM de Cofem
Precio: 65.17
Módulo de fallo a tierra
