# Electroimán para puertas cortafuegos de 140kg, referencia ELPCF140K de Cofem

- Propiedad del archivo: CONSTRUNARIO
- Formato: FIEBDC-3/2012
- Programa: Construnario Versión 3.51
- Fecha de los precios: 08/03/2024
- Divisa: EUR

**ELPCF140K** u Electroimán para puertas cortafuegos de 140kg, referencia ELPCF140K de Cofem
Precio: 163.89
Electroimán para instalación en puertas cortafuegos de 140kg. Características: Alimentación: 24 Vdc. Consumo: 70 mA. Fuerza de retención: > 140 Kg. Pulsador de desbloqueo. Supresor de ruido. Muelle antimagnético. Certificado según EN 1155. Dimensiones cabezal: 90x100x43 mm.
