# Electroimán para puertas cortafuegos de 300kg, referencia ELPCF300K de Cofem

- Propiedad del archivo: CONSTRUNARIO
- Formato: FIEBDC-3/2012
- Programa: Construnario Versión 3.51
- Fecha de los precios: 08/03/2024
- Divisa: EUR

**ELPCF300K** u Electroimán para puertas cortafuegos de 300kg, referencia ELPCF300K de Cofem
Precio: 123.80
Electroimán para instalación en puertas cortafuegos de 300 kg. Características: Alimentación: 12 – 24 Vcc. Consumo a 12 Vcc: 500 mA. Consumo a 24 Vcc: 250 mA. Fuerza de retención: 300 Kg. Con amortiguación. Temperatura de funcionamiento: -10ºC a +50ºC. Protección: IP40. Dimensiones: 250 x 48x 25 mm.
