# Electroimán para puertas cortafuegos de 50kg, referencia ELPCF50KR de Cofem. En negro con retardo

- Propiedad del archivo: CONSTRUNARIO
- Formato: FIEBDC-3/2012
- Programa: Construnario Versión 3.51
- Fecha de los precios: 08/03/2024
- Divisa: EUR

**ELPCF50KR** u Electroimán para puertas cortafuegos de 50kg, referencia ELPCF50KR de Cofem. En negro con retardo
Precio: 60.40
Electroimán en color negro para instalación en puertas cortafuegos de 50kg, con retardo. Características: Alimentación: 24 Vdc. Consumo: 60 mA. Fuerza de retención: > 55 Kg
