# Electroimán de suelo para 50kg, referencia ELPCF50KS de Cofem

- Propiedad del archivo: CONSTRUNARIO
- Formato: FIEBDC-3/2012
- Programa: Construnario Versión 3.51
- Fecha de los precios: 08/03/2024
- Divisa: EUR

**ELPCF50KS** u Electroimán de suelo para 50kg, referencia ELPCF50KS de Cofem
Precio: 78.89
Electroimán para instalación en el suelo de puertas cortafuegos de 50 kg.
