# Electroimán para puertas cortafuegos de 600kg, referencia ELPCF600K de Cofem

- Propiedad del archivo: CONSTRUNARIO
- Formato: FIEBDC-3/2012
- Programa: Construnario Versión 3.51
- Fecha de los precios: 08/03/2024
- Divisa: EUR

**ELPCF600K** u Electroimán para puertas cortafuegos de 600kg, referencia ELPCF600K de Cofem
Precio: 229.01
Retenedor electromagnético para puertas de emergencia y paso en general, de alta potencia. Características: Alimentación: 12 – 24 Vcc. Consumo a 12 Vcc: 500 mA. Consumo a 24 Vcc: 250 mA. Fuerza de retención: 600 Kg. Dimensiones: 265 x 66 x 41 mm.
