# Brazo para electroimán ajustable de 140 a 200mm, referencia ELPCFBR1 de Cofem

- Propiedad del archivo: CONSTRUNARIO
- Formato: FIEBDC-3/2012
- Programa: Construnario Versión 3.51
- Fecha de los precios: 08/03/2024
- Divisa: EUR

**ELPCFBR1** u Brazo para electroimán ajustable de 140 a 200mm, referencia ELPCFBR1 de Cofem
Precio: 71.03
Brazo para electroimán, ajustable entre 140-200mm.
