# Brazo para electroimán ajustable de 218 a 360mm, referencia ELPCFBR2 de Cofem

- Propiedad del archivo: CONSTRUNARIO
- Formato: FIEBDC-3/2012
- Programa: Construnario Versión 3.51
- Fecha de los precios: 08/03/2024
- Divisa: EUR

**ELPCFBR2** u Brazo para electroimán ajustable de 218 a 360mm, referencia ELPCFBR2 de Cofem
Precio: 95.85
Brazo para electroimán, ajustable entre 218-360mm.
