# Difusor para extincion automática, referencia EXABC2 de Cofem

- Propiedad del archivo: CONSTRUNARIO
- Formato: FIEBDC-3/2012
- Programa: Construnario Versión 3.51
- Fecha de los precios: 08/03/2024
- Divisa: EUR

**EXABC2** u Difusor para extincion automática, referencia EXABC2 de Cofem
Precio: 45.88
Difusor tipo W calibrado a Ĝ2mm para fogones, woks, etc
