# Cilindro para extincion automática, referencia EXAC9 de Cofem

- Propiedad del archivo: CONSTRUNARIO
- Formato: FIEBDC-3/2012
- Programa: Construnario Versión 3.51
- Fecha de los precios: 08/03/2024
- Divisa: EUR

**EXAC9** u Cilindro para extincion automática, referencia EXAC9 de Cofem
Precio: 795.19
Conjunto de cilindro 9L, válvula, manómetro, latiguillo y soporte a pared
