# Dispositivo para extincion automática, referencia EXACSE de Cofem

- Propiedad del archivo: CONSTRUNARIO
- Formato: FIEBDC-3/2012
- Programa: Construnario Versión 3.51
- Fecha de los precios: 08/03/2024
- Divisa: EUR

**EXACSE** u Dispositivo para extincion automática, referencia EXACSE de Cofem
Precio: 1223.37
Dispositivo para corte de suministro eléctrico
