# Pulsador para extincion automática, referencia EXADM de Cofem

- Propiedad del archivo: CONSTRUNARIO
- Formato: FIEBDC-3/2012
- Programa: Construnario Versión 3.51
- Fecha de los precios: 08/03/2024
- Divisa: EUR

**EXADM** u Pulsador para extincion automática, referencia EXADM de Cofem
Precio: 229.38
Accionamiento manual con manómetro de supervisión
