# Manómetro para extincion automática, referencia EXAPR de Cofem

- Propiedad del archivo: CONSTRUNARIO
- Formato: FIEBDC-3/2012
- Programa: Construnario Versión 3.51
- Fecha de los precios: 08/03/2024
- Divisa: EUR

**EXAPR** u Manómetro para extincion automática, referencia EXAPR de Cofem
Precio: 67.28
Manómetro final de línea de supervisión de línea sin accionamiento manual
