# Válvula para extincion automática, referencia EXAVCG de Cofem

- Propiedad del archivo: CONSTRUNARIO
- Formato: FIEBDC-3/2012
- Programa: Construnario Versión 3.51
- Fecha de los precios: 08/03/2024
- Divisa: EUR

**EXAVCG** u Válvula para extincion automática, referencia EXAVCG de Cofem
Precio: 532.16
Válvula de corte de gas automática para cocinas
