# Detector ambiental combinado de CO2, temperatura y humedad, referencia EYECO2 de Cofem

- Propiedad del archivo: CONSTRUNARIO
- Formato: FIEBDC-3/2012
- Programa: Construnario Versión 3.51
- Fecha de los precios: 08/03/2024
- Divisa: EUR

**EYECO2** u Detector ambiental combinado de CO2, temperatura y humedad, referencia EYECO2 de Cofem
Precio: 223.93
Indicador de la concentración de CO² ambiental sencillo y práctico. Detector de gran precisión capaz de medir la concentración de CO² en ambientes interiores, así como la humedad y temperatura, y emitir una señal de alarma luminosa y de voz cuando los valores alcanzan los preestablecidos por el usuario. Admite conexión wireless, por lo que puede ser usado de manera independiente, o integrarlo en el sistema de seguridad inteligente Familylink, mediante módulo de conexión externo (con un alcance de hasta 100m) y la aplicación FamilyLink. Este indicador puede usarse de sobremesa o instalado en pared según las necesidades o usos. Se alimenta con un adaptador DC12V/1A, dispone de una batería de litio, que le da al detector una autonomía de hasta 12 horas de funcionamiento. La concentración de CO² es un indicador natural de la calidad del aire que puede ser usado adicionalmente como elemento de seguridad para la vigilancia del COVID. Amplio rango de medida de concentración de CO² entre 400 y 5000 ppm. Valores comprendidos por debajo de los 1000 ppm muestran un ambiente saludable. Valores superiores alertan de situaciones de precaución. Por encima de 1500 ppm se origina aviso visual rojo y mensaje hablado de alarma (valores configurables a través de la APP FamilyLink). Cumple con BS EN 50543-2011 AC-2014.
