# Detector autónomo de humos y CO interconectable, referencia Eyehome+CO de Cofem

- Propiedad del archivo: CONSTRUNARIO
- Formato: FIEBDC-3/2012
- Programa: Construnario Versión 3.51
- Fecha de los precios: 08/03/2024
- Divisa: EUR

**EYEHOME-PLUS-CO** u Detector autónomo de humos y CO interconectable, referencia Eyehome+CO de Cofem
Precio: 76.66
Gama de detectores autónomos para detección de incendios y monóxido de carbono (CO). Según el modelo, es posible la interconexión entre ellos, así como instalar un módulo wifi, que conectado a un acceso a internet, permite configurar los diferentes parámetros de funcionamiento de los detectores, además de recibir los eventos de alarma y avería a través de su aplicación para Smartphone desde cualquier lugar.
