# Válvula de mariposa ĝ100, referencia FVRM100 de Cofem. Conexión ranurada con reductor

- Propiedad del archivo: CONSTRUNARIO
- Formato: FIEBDC-3/2012
- Programa: Construnario Versión 3.51
- Fecha de los precios: 08/03/2024
- Divisa: EUR

| Código | Ud | Descripción | Precio |
|---|---|---|---|
| FVRM100 | u | Válvula de mariposa ĝ100, referencia FVRM100 de Cofem. Conexión ranurada con reductor | 372.49 |
