# Válvula de mariposa ĝ250, referencia FVRM250 de Cofem. Conexión ranurada con reductor

- Propiedad del archivo: CONSTRUNARIO
- Formato: FIEBDC-3/2012
- Programa: Construnario Versión 3.51
- Fecha de los precios: 07/05/2024
- Divisa: EUR

| Código | Ud | Descripción | Precio |
|---|---|---|---|
| FVRM250 | u | Válvula de mariposa ĝ250, referencia FVRM250 de Cofem. Conexión ranurada con reductor | 1260.08 |
