# Generador de aerosol SO200, referencia GA200 de Cofem

- Propiedad del archivo: CONSTRUNARIO
- Formato: FIEBDC-3/2012
- Programa: Construnario Versión 3.51
- Fecha de los precios: 08/03/2024
- Divisa: EUR

**GA200** u Generador de aerosol SO200, referencia GA200 de Cofem
Precio: 585.20
El sistema se basa en la colocación de unos generadores de SOYUZ en el habitáculo a proteger, los cuales, cuando son activados eléctricamente, queman una mezcla pirotécnica que genera un aerosol finalmente difundido por el entorno compuesto de carbonato de potasio (K2CO3), el cual, es una sustancia NO TÓXICA que interviene eliminando la formación de los radicales que aparecen asociados al fuego y absorbiendo su energía de combustión, por lo que dicho fuego queda extinguido. Este sistema tiene adicionalmente la ventaja de que no desplaza el oxigeno del lugar, por lo que las personas no sufren peligro de asfixia. El disparo de los generadores se realiza por una central de detección y alarma de incendios con funcionalidad de extinción certificada EN 12094 con sondas térmicas en el interior de la campana, pulsadores de paro y disparo, letreros de extinción, y sirenas, etc, según se requiera la instalación. El sistema puede ser usado para la protección de campanas de cocina, centros de procesamiento de datos, equipos especiales, etc. Características: · Temperatura de almacenamiento/operación generadores: -40 a +85°C. · Resistencia generador: 0,7O. · Toxicidad y corrosividad: NINGUNA; CAS N° 584-08-07; Oral LD50 (rat): 1850 mg/Kgm. · Existen soportes generadores de 1, 4, 6 y 10 botes. · Conexión de generadores a través de tarjeta secuencial. Cada tarjeta soporta un máximo de 10 generadores. Para mas generadores u otra distribución de los mismos, se permite colocar las tarjetas secuenciales en serie.
