# Hidrante de arqueta de 4" 2xř70, referencia HA270 de Cofem. Sin tapa

- Propiedad del archivo: CONSTRUNARIO
- Formato: FIEBDC-3/2012
- Programa: Construnario Versión 3.51
- Fecha de los precios: 08/03/2024
- Divisa: EUR

| Código | Ud | Descripción | Precio |
|---|---|---|---|
| HA270 | u | Hidrante de arqueta de 4" 2xř70, referencia HA270 de Cofem. Sin tapa | 871.72 |
