# Hidrante de 4" 2xř70, referencia HA270A de Cofem. Arqueta completa

- Propiedad del archivo: CONSTRUNARIO
- Formato: FIEBDC-3/2012
- Programa: Construnario Versión 3.51
- Fecha de los precios: 07/05/2024
- Divisa: EUR

| Código | Ud | Descripción | Precio |
|---|---|---|---|
| HA270A | u | Hidrante de 4" 2xř70, referencia HA270A de Cofem. Arqueta completa | 1163.46 |
