# Hidrante de arqueta "ayuntamiento" de 4" 1x2 1/2", referencia HAM4 de Cofem

- Propiedad del archivo: CONSTRUNARIO
- Formato: FIEBDC-3/2012
- Programa: Construnario Versión 3.51
- Fecha de los precios: 08/03/2024
- Divisa: EUR

| Código | Ud | Descripción | Precio |
|---|---|---|---|
| HAM4 | u | Hidrante de arqueta "ayuntamiento" de 4" 1x2 1/2", referencia HAM4 de Cofem | 1832.98 |
