# Hidrante de columna húmeda de 4" 2xø70 y tapones antirrobo, referencia HCH421A de Cofem

- Propiedad del archivo: CONSTRUNARIO
- Formato: FIEBDC-3/2012
- Programa: Construnario Versión 3.51
- Fecha de los precios: 07/05/2024
- Divisa: EUR

| Código | Ud | Descripción | Precio |
|---|---|---|---|
| HCH421A | u | Hidrante de columna húmeda de 4" 2xø70 y tapones antirrobo, referencia HCH421A de Cofem | 2421.44 |
