# Hidrante de columna seca de 3" 2xø45 + 1xø70, referencia HCS 321A de Cofem. Con antirrefrigerante y tapones antirrobo

- Propiedad del archivo: CONSTRUNARIO
- Formato: FIEBDC-3/2012
- Programa: Construnario Versión 3.51
- Fecha de los precios: 08/03/2024
- Divisa: EUR

| Código | Ud | Descripción | Precio |
|---|---|---|---|
| HCS 321A | u | Hidrante de columna seca de 3" 2xø45 + 1xø70, referencia HCS 321A de Cofem. Con antirrefrigerante y tapones antirrobo | 1918.69 |
