# Software de programación online específico, referencia ILINKZFR para central Zafir de Cofem

- Propiedad del archivo: CONSTRUNARIO
- Formato: FIEBDC-3/2012
- Programa: Construnario Versión 3.51
- Fecha de los precios: 08/03/2024
- Divisa: EUR

**ILINKZFR** u Software de programación online específico, referencia ILINKZFR para central Zafir de Cofem
Precio: 1661.04
I-LINK es un software de configuración y monitorización de las centrales algorítmico-direccionables de Cofem. El software I-LINK está diseñado para realizar dos funciones: Configuración de la central: Con el software (en su versión básica) se pueden configurar los parámetros de funcionamiento del sistema siguiendo unos sencillos pasos; los parámetros generales de activación de la central, definición de los puntos, la actuación de los relés y definición de los listados de zonas y listados de activación. Todo ello con funcionalidades que ayudan al usuario a simplificar las operaciones de introducción de información como son el uso de la Aplicación Cofem Installer (para teléfonos móviles inteligentes y tablets), la visualización de la configuración en árbol, la posibilidad de copiar y mover bucles, modificar la información directamente sobre las tablas de puntos, relés, etc. Además, I-LINK permite configurar cámaras de video de la instalación y asociarlas posteriormente en la versión ampliada (ON-LINE) a los elementos de detección. ON-LINE: Con el software en su versión ampliada, I-LINK permite conexión ON-LINE (en tiempo real) con la central de detección y alarma de incendios, permitiendo la visualización de los eventos en tiempo real, además de actuar sobre ella (monitorizar, anular, poner en prueba, activar evacuación, etc.). Para una mejor visualización se pueden introducir los planos de la instalación en varios formatos (incluidos Autocad) y situar los diferentes elementos de detección sobre estos planos. Cuando sucede un evento, se abre el plano adecuado focalizando el evento, en el que el usuario puede hacer zoom, cambiar de planos, ver la secuencia de los eventos, etc. Sobre los planos se pueden situar también las cámaras de la instalación y vincularlas a los elementos de detección. De esta manera, ante un evento, se abrirá la cámara vinculada permitiendo visualizar lo que sucede en esa zona de la instalación. De igual manera, se puede clickar en cualquier momento en cualquier cámara y ver sus imágenes. Al configurar las cámara se admite también la posibilidad de activación de un gestor de imágenes que nos dará un aviso en I-LINK ON-LINE de la posible identificación de fuego. Dando de alta la instalación en la Aplicación Cofem Guard (para teléfonos móviles inteligentes, tablets o e-mails), el I-LINK ON-LINE enviará también la información de los eventos del sistema de detección y alarma de incendios a 5 usuarios que la recibirán en tiempo real dependiendo de la conectividad / cobertura de estos dispositivos. Características: Versión Básica (para programación de la central): Permite programar fácilmente la central desde un PC. Permite gestionar de forma sencilla las configuraciones de todas las instalaciones Lyon Remote, Zafir y Compact Lyon. Carga de información de los puntos de la instalación desde la Aplicación Cofem Installer. Configuración de cámaras de video de la instalación. Versión Ampliada (para gestión ONLINE): Permite la gestión ON-LINE de la central, ofreciendo múltiples posibilidades de control. Visualización de eventos en los planos de la instalación. Visualización de cámaras de video de la instalación asociadas a eventos de detección de incendios. Bajo licencia, envío de los eventos de la instalación a la aplicación Cofem Guard (para teléfonos móviles inteligentes, tablets o e-mails). Usando convertidores RS232/485, se admiten distancias de separación entre PC y Central de hasta 1200 m. Permite usar cableado y protocolo TCP/IP en la instalación. Posibilidad de gestionar hasta 35 centrales simultáneamente en una instalación. NOTA: Las funciones ofrecidas en el producto dependerán de su versión. Existen 4 licencias de software: ILINKLRM, para centrales Lyon Remote, ILINKZFR, para centrales Zafir, ILINKCTL, para centrales Compact Lyon, y ILINKONLINE, para uso en cualquier central analógica Cofem.
