# Módulo aislador de bucle(en zócalo alto), referencia KABY de Cofem

- Propiedad del archivo: CONSTRUNARIO
- Formato: FIEBDC-3/2012
- Programa: Construnario Versión 3.51
- Fecha de los precios: 08/03/2024
- Divisa: EUR

**KABY** u Módulo aislador de bucle(en zócalo alto), referencia KABY de Cofem
Precio: 56.95
Módulo microprocesado que se instala como un elemento más del bucle (No direccionable - No necesita ser configurado). Este es un módulo de protección que se intercala en el bucle de detección, con el fin de aislar tramos con avería de línea cruzada, y permitir así el normal funcionamiento del resto del bucle. Se suministra instalado en el interior de un zócalo alto. Dicha disposición permite situarlo en la misma posición que un detector facilitando el cableado del bucle de la instalación. Se recomienda instalar un módulo o elemento con aislador, como mínimo cada 32 elementos del bucle. El zócalo lleva dos adhesivos en su exterior con la palabra “KABY” para facilitar su reconocimiento visual. El módulo se alimenta por la conexión al bucle. El módulo KABY está certificado de acuerdo a la Norma EN 54-17 por AENOR, y con marcado CE según el Reglamento Europeo de Productos de la Construcción (UE) Nº305/2011.
