# Kit cables de baterías, referencia KCBL de Cofem

- Propiedad del archivo: CONSTRUNARIO
- Formato: FIEBDC-3/2012
- Programa: Construnario Versión 3.51
- Fecha de los precios: 08/03/2024
- Divisa: EUR

**KCBL** u Kit cables de baterías, referencia KCBL de Cofem
Precio: 7.32
Kit de cables para conexión de baterías.
