# Kit de alarma de emergencia con fuente de 12V incluida, referencia KITAE de Cofem

- Propiedad del archivo: CONSTRUNARIO
- Formato: FIEBDC-3/2012
- Programa: Construnario Versión 3.51
- Fecha de los precios: 07/05/2024
- Divisa: EUR

| Código | Ud | Descripción | Precio |
|---|---|---|---|
| KITAE | u | Kit de alarma de emergencia con fuente de 12V incluida, referencia KITAE de Cofem | 151.83 |
