# Módulo máster, referencia KMAY32 de Cofem. Para conectar 32 detectores / pulsadores convencionales (alimentación externa). Se suministra con caja

- Propiedad del archivo: CONSTRUNARIO
- Formato: FIEBDC-3/2012
- Programa: Construnario Versión 3.51
- Fecha de los precios: 08/03/2024
- Divisa: EUR

**KMAY32** u Módulo máster, referencia KMAY32 de Cofem. Para conectar 32 detectores / pulsadores convencionales (alimentación externa). Se suministra con caja
Precio: 106.30
Módulo analógico microprocesado y direccionable (con aislador de cortocircuito) que se instala como un elemento más del bucle. Este Módulo permite conectar detectores y/o pulsadores convencionales en un sistema analógico de detección de incendios, realizando la función de interfaz entre una central de control analógico y un sistema convencional. En la regleta de “Zona C” se pueden instalar un máximo de 10 pulsadores convencionales. En la regleta “Zona D”, se admite un máximo de 32 elementos entre detectores (A30XH, A30XHS, A30XT y A30XV) y pulsadores convencionales. Ambas regletas supervisan la línea mediante una resistencia final de línea, de 4K7. De esta forma se indica el estado de línea abierta, línea cruzada, alarma detector o alarma pulsador. Dispone de un microswith para la configuración de los umbrales de zona; - Umbral línea abierta (pin µswitch 1-2). - Umbral disparo alarma detector (pin µswitch 3-4). - Umbral disparo alarma pulsador (pin µswitch 5). El parpadeo del led rojo transparente nos indica la comunicación con la central, así como si permanece encendido nos indica el estado de alarma de un detector o pulsador conectado a este módulo. Este módulo dispone de salida para la activación de un piloto remoto, que se activa cuando está en estado de alarma. Este módulo se alimenta por la conexión al bucle y precisa una alimentación auxiliar de 24V para alimentar las zonas (dicha tensión es supervisada por el microcontrolador).
