# Kit modbus para central Lyon referencia KMBY de Cofem

- Propiedad del archivo: CONSTRUNARIO
- Formato: FIEBDC-3/2012
- Programa: Construnario Versión 3.51
- Fecha de los precios: 08/03/2024
- Divisa: EUR

**KMBY** u Kit modbus para central Lyon referencia KMBY de Cofem
Precio: 1129.04
Kit con protocolo de comunicación MODBUS para central Lyon
