# Kit ampliación London (cable plano y rack para 3 tarjetas), referencia KML de Cofem

- Propiedad del archivo: CONSTRUNARIO
- Formato: FIEBDC-3/2012
- Programa: Construnario Versión 3.51
- Fecha de los precios: 08/03/2024
- Divisa: EUR

**KML** u Kit ampliación London (cable plano y rack para 3 tarjetas), referencia KML de Cofem
Precio: 48.81
Kit de ampliación para central London con capacidad para 3 tarjetas.
