# Llave accionamiento hidrantes tipo HC, referencia LLHC de Cofem

- Propiedad del archivo: CONSTRUNARIO
- Formato: FIEBDC-3/2012
- Programa: Construnario Versión 3.51
- Fecha de los precios: 07/05/2024
- Divisa: EUR

| Código | Descripción | Precio |
|---|---|---|
| LLHC | Llave accionamiento hidrantes tipo HC, referencia LLHC de Cofem | 85.09 |
