# Letrero luminoso para indicar la concentración de CO en un recinto, referencia LLHCO de Cofem

- Propiedad del archivo: CONSTRUNARIO
- Formato: FIEBDC-3/2012
- Programa: Construnario Versión 3.51
- Fecha de los precios: 08/03/2024
- Divisa: EUR

**LLHCO** u Letrero luminoso para indicar la concentración de CO en un recinto, referencia LLHCO de Cofem
Precio: 70.96
Letrero con luz y sonido para avisar de concentración excesiva de gases tóxicos.
