# Central algorítmica direccionable para detección de incendios, referencia LYONRM01CRI de la serie Lyon Remote de Cofem, 1 bucle

- Propiedad del archivo: CONSTRUNARIO
- Formato: FIEBDC-3/2012
- Programa: Construnario Versión 3.51
- Fecha de los precios: 08/03/2024
- Divisa: EUR

**LYONRM01CRI** u Central algorítmica direccionable para detección de incendios, referencia LYONRM01CRI de la serie Lyon Remote de Cofem, 1 bucle
Precio: 2046.81
Central Lyon Remote de 1 bucle con módulo de conexión CRI/CRA
