# Central algorítmica direccionable para detección de incendios, referencia LYONRM05 de la serie Lyon Remote de Cofem, 5 bucles

- Propiedad del archivo: CONSTRUNARIO
- Formato: FIEBDC-3/2012
- Programa: Construnario Versión 3.51
- Fecha de los precios: 08/03/2024
- Divisa: EUR

**LYONRM05** u Central algorítmica direccionable para detección de incendios, referencia LYONRM05 de la serie Lyon Remote de Cofem, 5 bucles
Precio: 2132.92
La central algorítmica-direccionable Lyon Remote está certificada según Norma EN 54 parte 2 y parte 4 de acuerdo con las últimas directivas, superando con éxito las pruebas más severas de condiciones ambientales, ruidos eléctricos conducidos, perturbaciones electromagnéticas, vibraciones, etc. El Sistema algorítmico-direccionable de Detección es capaz de identificar el elemento que produce la alarma o avería (sensor o pulsador), y permite la total configuración de los parámetros de detección (niveles de alarma, sensibilidad,...) así como la adaptación del conjunto a las condiciones ambientales y el grado de suciedad del sensor. En el Sistema algorítmico-direccionable de Detección Cofem, los elementos del bucle (sensores, pulsadores, módulos de relés, masters y módulos de señales técnicas) tienen la propiedad de ser autoidentificables, es decir, todos ellos pueden ser instalados sin necesidad de una codificación manual previa, facilitando enormemente el montaje y posteriores modificaciones de la instalación. Características: • Central base configurable hasta 8 bucles (226 puntos por bucle). • Ampliable hasta 20 bucles, adaptando un cofre adicional. • Todos los puntos de los bucles son supervisados, excepto el aislador de bucle KABY. • Capacidad de hasta 199 relés configurables por central. • Permite la programación de 99 zonas por central. • Historial que almacena hasta 3308 eventos con fecha y hora. • Configuración de relés con la activación de 1,2 ó 3 detectores de alarma. • Función de autoconfiguración de disparo de relés. • Permite configurar dispositivos visuales y/o sonoros de las bases de los detectores como relés alimentados del bucle. • Salida de sirena retardada programable de 0 a 10 minutos supervisada identificada como S1. • Salida de alarma como relé libre de tensión no supervisada, identificada como S2. • Salida de avería retardable, identificada como S3. • Permite conectar sirenas direccionables en el bucle. • Pulsador de evacuación. • Display LCD retroiluminado de 4 líneas y 40 caracteres. • Incorpora varios idiomas por defecto (español, inglés, francés, portugués, etc). • Configurable y manejable mediante el software de PC, I-Link. • Acceso al teclado del panel mediante un código numérico. • Permite la conexión de hasta 15 repetidores y/o 15 centrales en red. • MODBUS bajo demanda. • Contact ID bajo demanda. • Cofem Remote. • Medidas: 424 x 330 x 140 mm. • Certificado por AENOR según la Norma EN 54 parte 2 y EN 54 parte 4, y con marcado CE según el Reglamento Europeo de Productos de la Construcción (UE) N°305/2011.
