# Manómetro para válvulas, con rosca 1/4", referencia MA de Cofem

- Propiedad del archivo: CONSTRUNARIO
- Formato: FIEBDC-3/2012
- Programa: Construnario Versión 3.51
- Fecha de los precios: 08/03/2024
- Divisa: EUR

**MA** u Manómetro para válvulas, con rosca 1/4", referencia MA de Cofem
Precio: 4.67
Manómetro para válvulas que dan servicio a BIE 25 ó 45.
