# Manómetro para válvulas, con rosca 1/8", referencia MA18X de Cofem

- Propiedad del archivo: CONSTRUNARIO
- Formato: FIEBDC-3/2012
- Programa: Construnario Versión 3.51
- Fecha de los precios: 08/03/2024
- Divisa: EUR

| Código | Ud | Descripción | Precio |
|---|---|---|---|
| MA18X | u | Manómetro para válvulas, con rosca 1/8", referencia MA18X de Cofem | 4.67 |
