# Tarjeta de ampliación de 2 bucles, referencia MBU2Y de Cofem

- Propiedad del archivo: CONSTRUNARIO
- Formato: FIEBDC-3/2012
- Programa: Construnario Versión 3.51
- Fecha de los precios: 08/03/2024
- Divisa: EUR

**MBU2Y** u Tarjeta de ampliación de 2 bucles, referencia MBU2Y de Cofem
Precio: 170.85
Tarjeta de 2 bucle para central Lyon.
