# Módulo de conexión (tarjeta + actualización software central) CRI/CRA certificado EN 54-21 para centrales analógicas, referencia MCCRA de Cofem

- Propiedad del archivo: CONSTRUNARIO
- Formato: FIEBDC-3/2012
- Programa: Construnario Versión 3.51
- Fecha de los precios: 08/03/2024
- Divisa: EUR

**MCCRA** u Módulo de conexión (tarjeta + actualización software central) CRI/CRA certificado EN 54-21 para centrales analógicas, referencia MCCRA de Cofem
Precio: 620.87
Modulo Conexión con Central Receptora de incendios Analógico. Tarjeta certificada EN 54-21 que permite comunicar la central algorítmico direccionable modelos C-Lyon, Zafir o Lyon con una Central Receptora de Alarma/Incendios (CRI). Se dispone de las siguientes opciones de fábrica que incluyen la central, su software especial de comunicación con la tarjeta MCCRA y la tarjeta MCCRA. - CLYON01BCRI - CLYON02BCRI - ZAFRI01BCRI - ZAFIR02BCRI - LYONRM01CRI - LYONRM02CRI - LYONRM03CRI - LYONRM04CRI * Consultar configuraciones con mayor número de bucles. En el caso de recambios o necesidad de añadir esta funcionalidad de conexión con CRI en centrales algorítmico-direccionables ya instaladas, la Referencia MCCRA incluye la tarjeta y la actualización de software de comunicación de la central con esta tarjeta (en versiones compatibles con esta funcionalidad). Características: · Certificado EN 54-21 · Comunicación con protocolo ContactID. · Conexión GPRS y ethernet (seleccionables). · Aviso a la CRI de los eventos seleccionados y programados. · Aviso a usuarios mediante SMS, e-mail o aplicación móvil personalizada. · Programación mediante software en PC a través de puerto o conexión remota. · Acceso y control de estados de la central de forma remota.
