# Módulo de conexión (tarjeta) CRI/CRA certificado EN 54-21 para central CLVRxxMDB, referencia MCCRC de Cofem

- Propiedad del archivo: CONSTRUNARIO
- Formato: FIEBDC-3/2012
- Programa: Construnario Versión 3.51
- Fecha de los precios: 08/03/2024
- Divisa: EUR

**MCCRC** u Módulo de conexión (tarjeta) CRI/CRA certificado EN 54-21 para central CLVRxxMDB, referencia MCCRC de Cofem
Precio: 623.77
Módulo Conexión con Central Receptora de incendios Convencional. Tarjeta certificada EN 54-21 que permite comunicar la central convencional modelo CLVR con una Central Receptora de Alarma/Incendios (CRI). Se dispone de las siguientes opciones de fábrica que incluyen la central con funcionalidad MODBUS necesaria para la comunicación con la tarjeta MCCRC y la tarjeta MCCRC. - CLVR04CRI - CLVR08CRI* - CLVR12CRI* *Nota: Estas centrales no tienen espacio para situar las baterías en su interior. La tarjeta MCCRC está disponible para recambios. La tarjeta MCCRC solo puede conectarse con centrales CLVR con funcionalidad MODBUS. Características: · Certificado EN 54-21 · Comunicación con protocolo ContactID. · Conexión GPRS y ethernet (seleccionables). · Aviso a la CRI de los eventos seleccionados y programados. · Aviso a usuarios mediante SMS, e-mail o aplicación móvil personalizada. · Programación mediante software en PC a través de puerto o conexión remota. · Acceso y control de estados de la central de forma remota.
