# Central simplificada para detección de monóxido de carbono de 1 zona, referencia MCO120 de Cofem. Hasta 20 detectores

- Propiedad del archivo: CONSTRUNARIO
- Formato: FIEBDC-3/2012
- Programa: Construnario Versión 3.51
- Fecha de los precios: 08/03/2024
- Divisa: EUR

**MCO120** u Central simplificada para detección de monóxido de carbono de 1 zona, referencia MCO120 de Cofem. Hasta 20 detectores
Precio: 375.60
Central automática CO sensor convencional con sensores de difusión de monóxido de carbono (CO) y de dióxido de nitrógeno (NO2) certificada UNE 23300. Esta central contempla los modelos MiniCO120 (Ref. MCO120) y MiniCO120DVB (Ref. MCO120DVB) de 1 zona con capacidad para 20 detectores. El modelo acabado en “DVB” se refiere a que tiene doble ventilación y cargador de baterías. Están especialmente indicadas para aparcamientos o lugares que solo necesiten 1 zona de ventilación o la instalación de pocos sensores en la misma. La central muestra la concentración máxima de CO en la zona de detección, activando las salidas de ventilación y alarma cuando se alcanzan unas concentraciones específicas y han transcurrido los retardos establecidos. Dispone de salidas de contactos secos para la ventilación , una salida auxiliar de 30Vdc y una salida de contacto seco de alarma. Se pueden colocar sensores de CO modelo SCO y sensores de NO2 modelo SDN en la misma zona. Los sensores de NO2 transforman la lectura de concentración de NO2 en una lectura equivalente de CO, y se muestra en el display como una concentración única de CO, activando las ventilaciones y alarma cuando se alcanzan las concentraciones de CO establecidas. La central permite la activación y desactivación manual de las ventilaciones. El equipo está diseñado para usar sensores de difusión y calibración de fábrica para operar durante toda la vida útil de estos sensores, y certificado UNE 23300. Características: Centrales de 1 zona de ventilación con sensores de difusión marca COsensor modelo SCO con sensor de CO y SDN con sensor de NO2. Salida de contacto seco (COM/NA) de ventilación 1 y de ventilación 2 (solo modelos DVB) Salida de 30 Vdc 0,5 A. Salida contacto seco de alarma. Espacio para baterías 2 x 12 Vdc 2 Ah (solo modelos DVB). Display de 3 dígitos y 7 segmentos. Medidas: 248 x 240 x 115mm. Certificada UNE 23300.
